# Batterie Duissern
Angebotsaufforderung (GAEB 90, DA83)
Währung: EUR
Auftraggeber: Duisburger Verkehrsgesellschaft AG

## Zusätzlicher Text
Leistungsbeschreibung

Leistungsbeschreibung zur Lieferung, Einbringung und Montage von einer
Batterieanlage inklusive Demontage und Entsorgung der bestehenden
Anlage

Projekt: Erneuerung Batterieanlagen

Ausführungsort:  Bahnhof Duissern

Auftraggeber: Duisburger Verkehrsgesellschaft AG
Bungertstraße 27, D-47053 Duisburg

Planung / Bauleitung:  Technische Gebäudeausrüstung

Hr. Schenk

Technische Vorschriften

Sicherheitsbestimmungen

Der AN hat unverzüglich einen verantwortlichen, deutsch sprechenden
Bauleiter, aus seinem Betrieb, für die Montagearbeiten schriftlich zu
benennen.
Bei der Ausführung sind Betriebs- und Sicherheitsanweisungen des für den
Verkehrsbetrieb zuständigen Betriebsleiters zu befolgen.
Eingetretene Schadensfälle hat der AN dem AG umgehend schriftlich
mitzuteilen.
Die verkehrliche Sicherheit der Ein- und Ausfahrt an der Baustelle
obliegt dem AN. Hierzu gehört auch die Gestellung evtl. erforderlicher
Warn- und Sicherungsposten sowie die Beistellung und Anbringung einer
ausreichenden Beschilderung.
Der AN hat ohne Vergütung für die Dauer der Bauausführung alle
Schutzmaßnahmen zu treffen, die zur Sicherung der baulichen Anlagen
sowie zur Sicherung aller Personen auf der Baustelle und ihrer Umgebung
erforderlich sind, und die Schutzvorrichtung solange bestehen zu lassen,
bis jede Gefährdung von Personen oder Sachen ausgeschlossen ist.

Montage/ Baustelleneinrichtungen

Der AN hat sich über die Voraussetzungen der Baustelle hinsichtlich
Einrichtung, Lagerung, Ver- und Entsorgung zu unterrichten. Er hat die
für den Betrieb seiner Baustelle anfallenden Kosten zu tragen;
elektrische Heizungen werden nicht gestattet.

Die Lagerung der Materialien innerhalb und außerhalb des Geländes ist
mit dem AG zu klären und abzustimmen. Gelieferte und evtl. bauseits
beigestellte Geräte und Materialien jeder Art sind vom Auftragnehmer in
entsprechender Form vor Verunreinigung, Beschädigung, Diebstahl usw. bis
zur Endabnahme zu schützen. Diese Maßnahmen gehören mit zu den
Leistungen des AN und werden nicht besonders vergütet.

Während der gesamten Bauzeit ist die Baustelle sauber zu halten.
Anfallende Verpackungsmaterialien sowie der durch Arbeiten des AN
entstehende Bauschutt sind sofort zu entsorgen.

Für die Befestigung sämtlicher Anlagenteile darf nur
korrosionsbeständiges Material verwendet werden. Isoliert anzubringende
Befestigungen müssen zuverlässig, alterungsbeständig und abriebfest
sein. Arbeiten zur unmittelbaren Befestigung von Anlagenteilen am
Bauwerk muss der AN selbst und ohne besondere Vergütung ausführen. Alle
Eingriffe ins Bauwerk sind mit dem AG abzustimmen.

Alle Anlagenteile und die Aufstellungsräume sind während der Lager- und
Montagezeit durch geeignete Maßnahmen vor Beschädigung und
Verunreinigung zu schützen, und sie sind in einwandfrei sauberem Zustand
bei Bau- und Abnahmeprüfungen sowie der Endabnahme dem AG vorzuführen;
diese Aufwendungen sind in den Angebotspreisen eingeschlossen.

Alle Anlagenteile und die Aufstellungsräume sind während der Lager- und
Montagezeit durch geeignete Maßnahmen vor Beschädigung und
Verunreinigung zu schützen, und sie sind in einwandfrei sauberem Zustand
bei Bau- und Abnahmeprüfungen sowie der Endabnahme dem AG vorzuführen;
diese Aufwendungen sind in den Angebotspreisen eingeschlossen.

Terminkoordination, Bauleitung

Mit der Auftragsbestätigung ist vom AN ein örtlicher Bauleiter zu
benennen, der den Montageablauf terminlich mit dem AG abstimmt, für die
Einhaltung der Termine verantwortlich ist und auf Verlangen des AG an
Baubesprechungen teilnimmt. Die Bauleitung wird vom AG durch die
Duisburger Verkehrsgesellschaft AG, Abteilung IE-T Herrn Schenk (Tel.
01515 1447344) ausgeführt.
Die Fertigstellung der Baumaßnahme hat in Abstimmung mit dem Fachbereich
bis spätestens 04.12.2026 zu erfolgen.

Anforderung

Für die o.g. Anwendung ist eine stationäre, wartungsarme, geschlossene
Bleibatterie der Bauart grid| power VM entsprechend DIN 40736 Teil 1
einzusetzen. Für das Produkt ist ein zertifiziertes
Qualitätssicherungssystem nach ISO 9001 / ISO14001 nachzuweisen. Die
Zellen sind betriebsfertig gefüllt und geladen bzw. trocken vorgeladen
mit separatem Elektrolyt und mit positiven Röhrchenplatten
(Panzerplatte) und negativen Gitterplatten zu bestücken. Die positiven
und die negativen Ableitelektroden sind in einer Blei-Legierung mit
einem Antimonanteil < 2 % auszuführen. Die Platten sind durch einen
mikroporösen chloridfreien Separator voneinander getrennt und vor
gegenseitiger Berührung geschützt.  Die Lebensdauer der Batterien im
Bereitschaftsparallelbetrieb (Ladeerhaltungsbetrieb), bei Einsatz von
Ladegeräten mit I/U-Kennlinie nach DIN 41773 und einer Ladeerhaltungsspannung von 2,23 ± 1% V/Z, bei 20°C beträgt 20 Jahre. Die
Zyklenfestigkeit bei 80% DOD beträgt bis zu 800 Lade-/Entladezyklen.
Die klarschichtigen, glattwandigen Batteriegefäße sind aus halogenfreiem
SAN-Kunststoff mit hoher Festigkeit oder optional aus Polycarbonat mit
Brandklassenzertifizierung nach UL94-HB bzw. UL94V0 auszuführen. Die
eingefärbten Deckel sind aus halogenfreiem ABSKunststoff auszuführen.
Neben dem Labyrinthstopfen an dem Elektrolytdämpfe kondensieren und in
die Zelle zurücklaufen, sind die Gefäße mit einer Diagnoseöffnung zur
besseren Wartung beim Einsatz von Rekombinatoren zu versehen.
Zellengefäße und Zellendeckel sind gas- und elektrolytdicht miteinander
verklebt.
Als Elektrolyt ist verdünnte Schwefelsäure mit einer
Nennelektrolytdichte von 1,24 kg/l, bezogen auf 20°C, bei geladenen
Zellen zu verwenden. Bei trocken vorgeladenen Zellen ist zum Füllen
Schwefelsäure mit einer Nennelektrolytdichte von 1,24 kg/l, bezogen auf
20°C, beizustellen.
Die Poldurchführung ist zum Zellendeckel gas- und elektrolytdicht
auszuführen. Es ist sicherzustellen,  dass es beim Wachstum des
Plattensatzes über die gesamte Lebensdauer nicht zum beschädigen des
Batteriedeckels führen kann. Die Abdichtung zwischen
kunststoffumspritztem Batteriepol und Deckel hat nur durch mechanische
Abdichtungen (wie ORing- Abdichtungen) zu erfolgen. Polabdichtungen mit
Verklebungen sind nicht zugelassen. Der Blei Pol ist kunststoffumspritzt
und somit vollisoliert und korrosionsfrei auszuführen. Für die
Polverschraubung ist der Pol mit einer Buntmetall-Einlage mit
Innnengewinde M8 zu versehen. Die Buntmetalleinlage im Pol wird beim
Verschrauben durch die angespritzte Dichtlippe des vollisolierten
Kupferverbinders zum Polkopf geschützt.
Ein Berührungsschutz nach DGUV V3 / IP 25 erfolgt durch vollisolierte
Kupferverbinder und Schraubenköpfe.
Alle Polschrauben sind am Gewinde mit einer gegen Selbstlösung
sichernden Beschichtung zu versehen. Im Schraubenkopf ist eine
Messöffnung zur einfachen Prüfung der Spannung integriert. pro Pol ist
eine Polschraube als ''Monitoringschraube'' auszuführen. Dies bedeutet,
dass die Schrauben mit einem Innengewinde sowie einer Messhülse (4 mm,
siehe Skizze) versehen sind, so dass Messstecker ohne Verwendung von
Werkzeug aufgenommen werden können.

Die Batterien sind mit Rekombinatoren auszurüsten, die eine externe
Rekombination des Wasserstoff- / Sauerstoffgemisches bewirken und somit
eine Wartungsfreiheit in Bezug auf das Nachfüllen von Wasser
beziehungsweise eine deutliche Verlängerung der Wassernachfüllintervalle
bis zur Wartungsfreiheit erzielen. Zudem ergibt sich eine Erhöhung der
Betriebssicherheit aufgrund geringerer Belüftungsanforderungen (EN
50272-2) sowie die Vermeidung von Beschädigungen des Akkumulators beim
Nachfüllen von Wasser und geringerem Austragen von Aerosolen. Das
Rekombinationsystem erfüllt gleichzeitig die Funktion der
Rückzündungshemmung durch einen integrierten Keramikfilter. Der Nachweis
ist dem Angebot beizufügen.
Die Batterie ist auf einem vollisolierten, dem Batterieraum angepasstem,
Stahlgestell zu montieren. Die Vorgaben der DIN EN 50272-2:2001 sind zu
erfüllen. Die Oberfläche der Stahlgestelle ist mit einer
thermoplastischen, elektrolytbeständigen Beschichtung zu versehen. Eine
elektrische Durchschlagfestigkeit von 4 kV/50Hz nach DIN EN 50272-2:2001
ist zu gewährleisten.

Lieferung und Montage

Die Batterieanlage ist komplett einzubringen und zu montieren, wobei die
Batterien jeweils bis zu den Endpolen inkl. Mittenanzapfung zu
verschalten ist. Die Kabelanbindungen zu den BAE's ab Batterieendpole
sind in halogenfreier Ausführung (Typ NSHXAFö) zu liefern, verlegen
(inkl. Verlegung der jeweiligen Leitungen zwischen Batteriepol und BAE)
und an die neu montierten BAE's betriebsfertig anzuschließen.
Zudem ist für die Zeit der Montage eine separate provisorische Batterie
zur überbrückung vorzuhalten, um die Versorgungssicherheit aufrecht zu
erhalten.
Die Batterien sind mit folgenden Daten dauerhaft zu kennzeichnen:
Name des Herstellers oder Lieferanten
Typbezeichnung des Herstellers oder des Lieferanten
Nennspannung der Batterie
Nennkapazität oder Bemessungskapazität der Batterie mit Angabe der
Entladezeit
Zellenspannung
Ladeerhaltungsspannung
Hinweise auf Sicherheitsempfehlungen, Bedienung und Wartung
 Name des Errichters
Datum der Inbetriebnahme
eingravierte Auftragsnummer
Die Batterien müssen komplett geliefert, abgeladen, transportiert, ggf.
zwischengelagert und montiert werden (inkl. Inbetriebnahme).
Als Inbetriebsetzungsprüfung sind folgende Messwerterfassungen an der
fertig montierten Batterie vorzunehmen:
 Gesamtspannung
 Zelleneinzelspannung
 Temperatur
Alle Arbeiten haben in Abstimmung mit dem technischen Personal des
Endkunden und in Übereinstimmung mit der DIN EN 50272-2:2001 zu
erfolgen.

## Batterieanlage Duissern
Datum: 23.06.26

### 1 Batterie inkl. Lieferung und Montage

**1.0001 108 Batteriezellen inkl. Zubehör**
Vorgaben der Planung:

eine Batterieanlagen mit 108 Zellen und den
dazugehörigen
Batteriegestellen und Zubehör wie folgt beschrieben:

Batterie
Bauart: grid power VM 2-370 GUG (DIN Bez. 9OSP.HC 315)

oder gleichwertig
Typ :  VM 2-370 / Nennkapazität (C10)  361 Ah
Zellenzahl  : 108
Lebensdauer : 20 Jahre
Garantierte Kapazität : 361 Ah
Entladezeit 10h :  mit 20,9A
Entladeschlußspannung : 1,8V/Z
Innenwiderstand Ri :  0,698 mO/Z (voll geladen)
Kurzschlussstrom Ik : 420 A (voll geladen)
Zellenabmessungen : 189/208/420 (L x B x H) mm
Zellengewicht  :  33,2 kg (mit Elektrolyt)
Fabrikat /Modell:  grid power VM 2-370 Produktionsort/
Land: Deutschland

Rekombinationsystem und Monitoringschraube
gem. Vorbemerkung für jede Batteriezelle

Batteriegestelltyp
Rack Typ : SGL 4-32 mit Säureauffangwanne gem. EN-50272
Maße :
Länge= 3150,00 mm
Breite = 860,00 mm
Höhe  = 905,00 mm (HB)

Liefern, aufbauen und betriebsfertig anschließen.
Menge: 1,000 St

**1.0002 Mantelleitung 1x95 mm²**
Leitung NSHXAFö 1 x 95 mm²

in Teillängen von der Batterieanlage zur BAE
liefern, im Kabelschutzrohre(gem. Vortext) einziehen,
einführen und betriebsfertig anschließen.

Materialeigenschaft:
Leiter-Nennquerschnitt 95mm² (CU), Leiter-Klasse Kl.5,
Ader-Farbe schwarz, Flammwidrig nach EN 60332-1-2,
Raucharm nach EN 61034-2, halogenfrei, VDE 0250-606,
Ölbeständig nach EN 60811-2-1, Außendurchmesser ca.
24mm, Nennspannung U0 1800V, Nennspannung U 3000V,
VDE-zertifiziert.
Menge: 40,000 m

**1.0003 BAE versetzen**
BAE ersetzen

die vorhandene Batterieanschluseinheit (BAE)
ist zu demontieren und neue die BAE in den
entsprechenden Räumen gem. Vorbemerkung und
Raumzeichnung zu montieren und mit der neuen
Batterieanlage betriebsfertig anzuschließen.

Vorgaben der Planung:
Batterieanschlusseinheit (BAE) auf GFK,
mit 2 mal 3 pol. Lasttrenner NH01 im Wandschrank
und 1 zusätzlicher Mittelanzanpfungssicherung D01.
Menge: 1,000 St

**1.0004 Kunstoffrohr starr**
Kunstoffrohr-Stangenrohr starr halogenfrei

zur Leitungsverlegung (LV Pos. 1.0002) von der
Batterieanlage zur BAE inkl. Befestigungszubehör, und
Rohrendtülle, teilbar, metrisch, lichtgrau in
Teillängen
liefern und in den oben genannten Räumen montieren.

Materialeigenschaft:
Spezialkunststoff, in Farbe grau (RAL 7035), mit
einseitig angeformter Muffe,halogenfrei nach
DIN VDE V 0604-2-100, nicht flammenausbreitend
nach DIN EN 61386-1,(DIN EN 61034-2)
Beständig u.a. gegen: Ammoniak flüssig, Chlor
gasförmig trocken, Fotoentwickler, Salpetersäure,
Salzsäure, Schwefelsäure.

Fabrikat der Planung: OBO Bettermann FPKu-EM-F-LS0H 32
LS
oder gleichwertig.
Angebotenes Fabrikat: _______________
Menge: 20,000 m

**1.0005 Boden Verlegeplatte**
Boden Verlegeplatte

für Batterieräume gemäß EN 50272-2 (mechan.
hochwertig) zu liefern undzu verlegen (inkl. Anschluss
an die durch den Auftraggeber bereitgestellte
Bauwerkserde).
Nach verlegen der Ableitplatten muss der
Ableitwiderstand
gemessen und protokolliert werden (zwischen 50 kO und
10 MO, Brandverhalten B1, mind. Rutschsicherheit R9).

Fabrikat der Planung: Hoppecke ABSILA Ableitplatten
oder gleichwertig
Menge: 45,000 St
